# Grundhafter Ausbau Winterfeldtstraße in Prenzlau
Angebotsaufforderung (GAEB DA XML 3.1, DA83)
Projekt: 25005
Währung: EUR
Nebenangebote zugelassen: ja
Eröffnung: 24.01.2017 14:00:00
Ende der Zuschlagsfrist: 28.02.2017
Ausführungsende: 14.10.2026
Auftragsdatum: 04.09.2025
Gewährleistungsdauer: 5 Jahre
Auftraggeber: Stadt Prenzlau, Am Steintor 04, 17291 Prenzlau, Deutschland, Ansprechpartner Walther, Telefon 03984 75 350, E-Mail walther.tbauamt@prenzlau.de; DV-Nummer: 8080076; Vergabenummer: 2019/BÜZ/01
Erstellt mit: GXML Toolbox V3.3 R20230829, iTWO_64 V25.0.364, 23.02.2026

## Vorbemerkungen
Vorbemerkungen
Allgemeines
Das Büro Merkel Ingenieur Consult wurde durch die Stadt Prenzlau, die Stadtwerkle Prenzlau mit der Erar- beitung der Planung beauftragt.
Gegenstand der Maßnahme ist die geplante Erneuerung bzw. der Ausbau der Verkehrsanlagen und Beleuchtung im Bereich der Winterfeldtstraße in Prenzlau. Parallel dazu werden die Neuverlegung von Trinkwasserver-, Gasversorgungs-, Schmutz- und Regenwasserentsorgungsanlagensowie Strom / LWL für die Stadtwerke erfolgen.

Zu erreichen ist die Baustelle über die Stettiner Straße bzw. die Lessingstraße.

Diese Vorbemerkungen gelten für alle Gewerke.

Das Gewerk 01 gilt als gemeinsames Gewerk der Auftraggeber Stadt und Stadtwerken Prenzlau.

Das Gewerk 01 wird zur Berechnung der Auftragssumme prozentual entsprechend den Wertumfängen der Gewerke 03 bis 10) aufgeteilt.

Folgende Gewerke umfasst die Baumaßnahme:

  Gewerk 02  Entsorgung  (Stadt Prenzlau / Stadtwerke Prenzlau)

  Gewerk 03  Straßenbau  (Stadt Prenzlau)
  Gewerk 04  Straßenbeleuchtung  (Stadt Prenzlau)

  Gewerk 05  Regenwasserentsorgung  (Stadtwerke Prenzlau)
  Gewerk 06  Schmutzwasserentsorgung  (Stadtwerke Prenzlau)
  Gewerk 07  Wasserversorgung  (Stadtwerke Prenzlau)
  Gewerk 08  Gasversorgung  (Stadtwerke Prenzlau)
  Gewerk 09  Elektroversorgung / LWL  (Stadtwerke Prenzlau)
  Gewerk 10  Fernwärme  (Stadtwerke Prenzlau)

Für die Abschlagsrechnungen sowie die Schlussrechnung ist je Gewerk eine gesonderte anteilige Rechnung  zum Gewerk 01 (Prozentschlüssen bis zur SR gemäß Auftrag / in der SR gemäß Kostenfeststellung) an den jeweiligen Auftraggeber (in Klammern) zu senden.

Baugrund- und Grundwasserverhältnisse wurden im Bereich der Winterfeldtstraße untersucht und können den Verdingungsunterlagen entnommen werden.

Soweit in der Leistungsbeschreibung auf Technische Spezifikationen, z. B. nationale Normen, mit denen Europäische Normen umgesetzt werden, europäische technische Zulassungen, gemeinsame technische Spezifikationen, internationale Normen, Bezug genommen wird, werden auch ohne den ausdrücklichen Zusatz "oder gleichwertig" immer technisch gleichwertige Technische Spezifikationen in Bezug genom- men.

Die Bezeichnung "bis DN ...","bis da ..." beinhaltet die Leistung / Materiallieferung bis, einschl. DN bzw. da.

Alle ausgeschriebenen Leistungen verstehen sich, soweit nicht in der Leistungsbeschreibung andere Aus- führungen enthalten sind, einschließlich aller Materiallieferungen frei Baustelle einschließlich Abladen und Lagern.

Die Baustelle ist bei zu genehmigenden Betriebsunterbrechungen und nach Abschluss der Maßnahme gut beräumt zu verlassen. Insbesondere wird darauf hingewiesen, daß sämtliche benutzte Flächen und Plätze wieder einwandfrei begeh- und befahrbar sind.

Es ist Aufgabe des AN die Unterlagen von den Ver- und Entsorgungsunternehmen einzuholen, um die Lage der Ver- und Entsorgungsleitungen örtlich bestimmen zu können.
Das Einholen der Unterlagen und das örtliche Einmessen und / oder Festlegen ist eine nicht gesondert vergütete Nebenleistung der Baustelleneinrichtung.

Durch die Stadtwerke hat eine vor Ort-Einweisung zu erfolgen.
Archäologische Begleitung
Die Baumaßnahme wird archäologisch begleitet.
Gemäß Forderung / Stellungnahme des LKUM ist ein Bodenmodel in der Längsachse aufzunehmen. Zudem ist im Bereich Station 0+025 eine Querschachtung mit Dokumentation auszuführen (Leistungen gemäß Position).
Sonstige zusätzliche Aufwendungen im Rahmen der archäologischen Baubegleitung sind in die Einheits- preise einzukalkulieren.

Ortbesichtigung
Eine gemeinsame Ortbesichtigung findet nicht statt. Es wird vorausgesetzt, dass sich der Bieter mit der Ört- lichkeit vertraut gemacht hat, um alle für die Durchführung der Baumaßnahme erforderlichen Nebenleis- tungen kalkulativ erfassen zu können. Nachträgliche Forderungen aus Unkenntnis werden nicht berück- sichtigt.

Leistungsbeschreibung (Ausführung)
Bau- und Lagerplätze können zur Verfügung gestellt werden (siehe Übersichtslageplan). Kraftstofflagerung auf dem Baugelände ist grundsätzlich nicht gestattet.
Bei der geplanten Bauausführung kommen verschiedene Teilgewerke zur Ausführung.
Werden für Teile der Leistung Subunternehmer verpflichtet, so sind die Namen und Anschriften der Firmen bei Angebotsvorlage schriftlich darzulegen. Durch die Beteiligung weiterer Fachfirmen ist auf eine Abstim- mung zwischen den ausführenden Firmen bezüglich Terminen und baulichen Details zu achten und Wert zu legen, um eine reibungslose Bauausführung zu gewährleisten.

Tagesberichte sind jeweils am folgenden Arbeitstag in 2-facher Ausfertigung vorzulegen.
Sie sollen im Wesentlichen enthalten:
-  Art und Anzahl der eingesetzten Arbeitskräfte,  Maschinen und Geräte,
-  ausgeführte Leistungen,
-  Anweisungen der Bauleitung u. besondere Vorkomnisse,
-  Temperatur- und Wetterverhältnisse

Der Bauablauf ist täglich im Bautagebuch gemäß dem Formblatt VHB 357_1_2002 zu dokumentieren.

## Abbrucharbeiten
Abbrucharbeiten
Alle Abbrucharbeiten sind fachmännisch vorzunehmen. Verbleibende Bauwerksteile dürfen nicht in Mitlei- denschaft gezogen werden. Die Abbruchoberflächen sind so vorzubereiten, dass ein guter Abschluss neuer / alter Werkstoffe gewährleistet ist.

Alle restlichen Abbruchmaterialien sind von der Baustelle zu entfernen und einer Wiederverwertung nach Wahl des AN zu zuführen bzw. bei Nichteignung vorschriftsmäßig zu entsorgen. Entsorgungskosten sind Bestandteil der Abbruchpositionen.

Bei Entsorgung von Abbruchmaterialien ist dem AG eine Entsorgungsnachweis vorzulegen.
Ausbruchstellen sind Sache des AN, müssen wieder ordnungsgemäß hergestellt werden und werden nicht gesondert vergütet.
Verlegte Installationsleitungen, auch E-Kabel, sowie Ver- und Entsorgungsleitungen sind bei den Abbruch- arbeiten zu sichern bzw. blindzuschließen.
Notwendige Materialien und Kleinteile sind durch den AN zu liefern und fachgerecht einzubauen.
Markierungssteine der Versorgungsträger sind lagemäßig zu erfassen und nach bzw. während der Baumaß- nahme in Abstimmung mit dem Versorgungsträger wieder zu setzen und einzumessen. Zerstörungen gehen zu Lasten des AN und sind wieder herzustellen.

## Erdarbeiten / Verdichtung
Erdarbeiten
Für die Herstellung der Baugrube und der dazugehörigen Böschungen sind die DIN 18300, die DIN 4124 und die DIN EN 1610 als verbindlich anzusehen.
Mit Grundwasser ist während der Bauausführung in Abhängigkeit von der Verlegetiefe und der hydro-logischen Situation zu rechnen.
Ein zulässiger Böschungswinkel von 45 Grad ist einzuhalten.
Die Flächen für die Zwischenlagerung des Bodenaushubs sind nach Absprache mit der Bauleitung und dem AG festzulegen.
Für den Aushub von Baugruben gilt, dass der Aushub für überschneidende Baugruben nur mit dem ein- fachen Volumen abgerechnet wird.
Abgerechnet wird der ausgehobene Raum ohne Berücksichtigung des Auflockerungsfaktors.
Die Herstellung und das Ausprofilieren von Böschungen, sowie das Herstellen und Nachverdichten von Planumshöhen werden in den Folgepositionen nicht gesondert ausgeschrieben und sind durch die Boden- abtrags- und Bodenauftragspositionen abgegolten.
Der AN hat entsprechenden Mehraufwand mit in die Einheitspreise einzukalkulieren, auch wenn es sich um geneigte oder mehrfach profilierte Flächen handelt.
Ebenso ist der Mehraufwand für Auf- und Verfüllarbeiten von Baugruben und zur Geländeregulierung einzu- rechnen, wenn andere Arbeiten diese unterbrechen, erschweren oder sich gegenseitig bedingen, z.B. Rohr- verlegearbeiten, Tragschichtenaufbau etc., die ggf. auch von anderen Firmen ausgeführt werden.

Verdichtungsarbeiten
Auf Grund der örtlichen Gegebenheiten / standörtlichen Bodenverhältnisse sind für eine Verdichtung optimale Randbedingungen zu schaffen (Wasserzugabe einplanen / eine auf das Verdichtungsgerät abge- stimmte Einbaumächtigkeit / ggf. Einsatz eines Verdichtungsgerätes mit geringer Schwingungsausbreitung im Geräteumfeld - oszillierende Verdichtungstechnik). Die Vorgaben und Hinweise des geotechnischen Berichts sind zwingend zu beachten und einzuhalten.
Sämtliche Aufwendungen sind in die Verdichtungspositionen einzurechnen.

## Wasserhaltung
Wasserhaltung
Es ist mit einer offenen Wasserhaltung im Zuge des Erdbaus zu rechnen.

Alle Maßnahmen zum Ableiten des Wassers und das Herstellen, Einbauen und Betreiben von Sandfängen sind Nebenleistungen und werden nicht gesondert vergütet.

Der Auftragnehmer hat sich vor Abgabe des Angebotes über Lage und Fassungsvermögen der Vorfluter, bzw. benötigte Entwässerungsflächen und deren Beschaffenheit zu informieren.

Sofern erforderlich, ist die Art der Wasserhaltung und ggf. Grundwassersenkung mit der Bauleitung und dem Gutachter abzustimmen.

Grundwasser wurde bei den durchgeführten Bohrsondierungen bei 2,10 m unter GOK angetroffen (sh. Baugrundgutachten). Mit temporären Auftreten von Stauwasser oberhalb des Geschiebemergels ist zu rechnen. Für die fachgerechte Durchführung aller Arbeiten der Wasserhaltung trägt der Auftragnehmer die alleinige Verantwortung.

## Rohrgrabenherstellung
Rohrgrabenherstellung
Die angegebenen Tiefen und die Abrechnung dieser erfolgt immer von Geländeoberkante oder von einem bereits hergestellten Zwischenplanum.
Wurden bereits Aushubarbeiten im Zuge von Baugruben, Schächten etc. erstellt, gilt der Aushub für Rohrleit- ungen als bereits hergestellt und wird nicht gesondert abgerechnet.
Sämtliche Rohrleitungen und deren Aushub sind so zu erstellen, dass die o. g. schon hergestellten Aushub- arbeiten mit genutzt werden können.
Zur Leistung des Rohrgrabenaushubes gehört das Herstellen eines Planums zur Aufnahme weiterer Schicht- aufbauten grundsätzlich dazu und ist mit in die Einheitspreise einzukalkulieren.
Nachstehend sind die Leitungen auf die DIN EN 1610 / DIN 4124 abgestellt.
Abweichend hiervon ist der Aushub der Rohrgräben je laufenden Meter unter besonderer Beachtung zweck- mäßiger Tiefenstaffelung ausgeschrieben; die in der DIN EN 1610 / DIN 4124 festgelegten Mindestbreiten der Gräben sind einzuhalten.
DIN EN 1610 Bild 1 wird als Abrechnungseinheit für Gräben bis 1.75 m tief vereinbart.

Sollten von der Berufsgenossenschaft oder andere Rohrgrabenarbeiten als die DIN EN 1610 gefordert werden, sind diese Aufwendungen den EP einzurechnen. Herstellen der Grabensohlen einschließlich der Muffenlöcher nach Zeichnung. Sämtliche anteilige Grabenverbreiterungen einschließlich der Muffenlöcher sind in den Ein- heitspreis einzukalkulieren und werden nicht gesondert vergütet.
Verfüllt werden die Rohrgräben im Straßenraum bis 95 cm unter perspektivischer OK Fahrbahn und im Geh- wegbereich bis 65 cm unter perspektivischer OK Nebenanlagen. Anschließend ist ein befahrbarer Zwischen- bauzustand als Schotterbefestigung ähnlich einer gebundenen Deckschicht herzustellen und bei Notwendig- keit wieder abzutragen. Verdichtungsnachweise sind vorzulegen. Sämtliche Kosten für den Zwischenbauzu- stand sind in die Positionen der Rohrgrabenherstellung und Verfüllung einzurechnen.

## Dichtigkeitsprüfungen
Dichtigkeitsprüfungen
Für alle Rohrleitungen werden Dichtigkeitsprüfungen sowie Spülen und Entkeimung verlangt, die nach den entsprechenden Normen und Richtlinien durchzuführen sind. In die Preise der Druck- bzw. Dichtigkeitsprü- fungen und Spülen / Entkeimung sind die Kosten für die Absperreinrichtungen, Druckmess- und Anzeigege- räte, das Füllen und Entleeren sowie die Realisierung in Teilabschnitten einschl. des dafür erforderlichen Wassers sowie das für die Durchführung der Prüfung erforderliche Personal einzurechnen.

Die DIN 18307 Pkt. 4.2.14 - besondere Leistungen - sind zu beachten.

Sofern sich Undichtigkeiten ergeben, sind die Schäden nach Entleeren abzustellen und eine neue Prüfung vorzunehmen, wobei die sich hieraus ergebenden Kosten nicht vom AG gezahlt werden, sondern vom AN zu tragen sind.

## Art und Umfang der Arbeiten
Art und Umfang der Arbeiten
Alle ausgeschriebenen Leistungen verstehen sich, soweit nicht in der Leistungsbeschreibung andere Aus- führungen enthalten sind, einschließlich aller Materiallieferungen frei Baustelle, einschließlich Abladen und Lagern.
Die Baustelle ist bei zu genehmigenden Betriebsunterbrechungen und nach Abschluss der Maßnahme gut beräumt zu verlassen. Insbesondere wird darauf hingewiesen, daß sämtliche benutzte Flächen und Plätze wieder einwandfrei begeh- und befahrbar sind.
Es ist Aufgabe des AN die Unterlagen von den Ver- und Entsorgungsunternehmen einzuholen, um die Lage der Ver- und Entsorgungsleitungen örtlich bestimmen zu können.
Das Einholen der Unterlagen und das örtliche Einmessen und / oder Festlegen ist eine nicht gesondert ver- gütete Nebenleistung der Baustelleneinrichtung.

## Absteckung und Aufmass
Absteckung und Aufmass
Die Erstabsteckung wird vor Baubeginn bzw. nach Baufeldräumung durch ein zugelassenes Vermes- sungsbüro entsprechend der Leistungsposition vorgenommen. Alle weiteren Vermessungs- und Absteck- arbeiten hat der AN in eigener Verantwortung nach den Ausführungsplänen und örtlichen Anweisungen auszuführen.

Der AN hat durch anerkannte Erdbaulabore oder sonstige zugelassene Prüfstellen alle Prüfungen gemäß ZTVE, ZTVT, ZTV SoB, ZTV Asphalt, ZTV Pflaster, u. ä. durchzuführen, auch zur Ebenflächigkeit und profilgerechten Lage- ggf. auch für Teilabschnitte. Die Kosten für diese Prüfung werden nicht extra vergütet.
Der AG weist darauf hin, dass Messungen, die von der örtlichen Bauüberwachung des AG während der Bau- ausführung vorgenommen werden, lediglich Kontrollen sind.
Die Pflichten des AN werden hierdurch nicht berührt. Er trägt uneingeschränkt die Verantwortung dafür, daß das Bauwerk in allen Teilen gemäß den Ausführungsplänen und örtlichen Anweisungen sowie den Vertrags- bedingungen und nach den Regeln der Technik ausgeführt wird.
Ganz besonders ist auf die ordungsgemäße Einmessung von Ver- und Entsorgungsleitungen und auch Kabeln sowie auf evtl. erforderliche fachgerechte Umschlüsse und Sicherungsmaßnahmen von vorhandenen Leitungen zu achten (siehe Vermessungsvorschrift AG - Anlage 01/04).

## Baustellenordnung
Baustellenordnung
Der AN hat ohne besondere Vergütung für Ordnung und Sauberkeit auf der Baustelle und den Transport- wegen zu sorgen, anfallenden Bauschutt, Abfälle u. dgl. in Containern zu fassen und vorschriftsmäßig zu entsorgen. Nicht mehr erforderliche Baustoffe und Geräte sind unverzüglich von der Baustelle zu entfernen.

Einrichtungen des AN für die Betankung von Baugeräten müssen den Sicherheitsvorschriften entsprechen und sind mit ausreichend großen Auffangwannen und vollständigem Wetterschutz zu versehen. Bei der Bedienung ist mit größter Sorgfalt vorzugehen.

Beim Umgang mit grundwassergefährdenden Stoffen sind Schutzmaßnahmen unaufgefordert vorzusehen. Die Baustelle ist öffentlich zugänglich. Zur Verkehrssicherheit und zum Unfallschutz ist die Ausschilderung und Baustellensicherung entsprechend den Regelplänen und Weisungen der örtlichen Ordnungs- und Polizeibehörde durchzuführen.
Es dürfen nur reflektierende Verkehrszeichen verwendet werden. Alle erforderlichen Schilder sind in der vorgeschriebenen Ausführung unternehmerseitig zu beschaffen und vorzuhalten. Der Baubetrieb ist für das Einholen der Sperrgenehmigungen verantwortlich.
Die Absperrungen sind sowohl an Wochen- als auch an Sonn- und Feiertagen, bei Dunkelheit und Nebel zu beleuchten, sofern nicht als besondere Leistung vereinbart.

Der AN hat seine Arbeiten mit anderen im Baustellenbereich eingesezten Auftragnehmern im Zusammen- wirken mit der Bauleitung abzustimmen. Auf vorhandene Bauliche Anlagen wie Gebäude, Einfriedungen, Auffahrten, Versorgungsleitungen sowie Bewuchsbereiche u.s.w. ist besondere Rücksicht zu nehmen; sie sind zu schützen. Dies sind besondere Teilleistungen, die in die entsprechende Position des LV einzu- rechnen sind.

Es wird explizit darauf verwiesen, dass die Nebenanlagen im Baufeld der Schulwegsicherun dienen.

Soweit im LV nicht anders vorgesehen, gehören das Herrichten, Vorhalten und Beseitigen von Transport- wegen im unerschlossenen Gelände nicht zu den besonders zu vergütenden Nebenleistungen.

Alle irgendwie in Anspruch genommenen Flächen hat der AN nach Beendigung der Arbeiten ohne besondere Vergütung in den ursprünglichen Zustand zu versetzen.
Durch Baufahrzeuge verunreinigte Verkehrswege im öffentlichen Bereich der Baustelle sind ständig unentgeltlich zu reinigen. Der AN ist in jedem Fall für die Aufrechterhaltung der Verkehrssicherheit verant- wortlich. Die gesamten Arbeiten sind mit leistungsfähigen Geräten durchzuführen, so dass ein reibungsloser Terminablauf gewährleitet ist. Nach diesem Grundsatz ist die Einrichtung der Baustelle vorzunehmen. Alle Anlagen der Baustelleneinrichtung müssen den Forderungen der Arbeitsstättenverordnung und den Unfall- schutzbestimmungen der Berufsgenossenschaft in neuester Fassung entsprechen. Ist für die Baustellen- einrichtung die Benutzung einer öffentlichen Verkehrsfläche oder Nachbarfläche erforderlich, hat der AN selbst die Anmietung der Flächen zu veranlassen und die entsprechenden Auflagen zu tragen.
Zur Baustelleneinrichtung gehören auch alle Nottreppen, Schutzschalungen, Abschrankungen, Umwehr- ungen bis zum Fertigstelltermin der Bauarbeiten.
Kosten aus den vorbeschriebenen Erläuterungen sind mit den Pauschalpreisen der Positionen "Baustellen- einrichtungen" abgegolten bzw. müssen auf die Einheitspreise anderer Positionen des Leistunsverzeich-nisses umgelegt werden.

Beschädigungen an Ver- und Entsorgungsleitungen, sofern diese in den Bestandsunterlagen des jeweiligen Versorgungsunternehmens ausgewiesen sind, gehen in jedem Falle zu Lasten des AN.

Es wird auf eine Lageungenauigkeit der Bestandsauskunft verwiesen. Diese ist zu berücksichtigen.

## Baustoffe und Prüfungen
Baustoffe und Prüfungen
Der AN ist verpflichtet, auf dem Baumarkt verfügbare, gütegesicherte Baustoffe einzubauen und deren Herkunft dem AG vor dem Einbau durch Prüfzeugnisse nachzuweisen. Soweit erforderlich, sind die Kosten für die Nachweise vom AN zu tragen. Ohne Zustimmung des AG dürfen Baustoffe nicht eingebaut werden. Beigestellte Materialien sind vom AN auf Unversehrtheit und Eignung zu prüfen.

Die geplante Baumaßnahme liegt in keiner Trinkwasserschutzzone.

Die Eignungsprüfungen sowie die Zulassung von der RAPStra und dem Land Brandenburg für die Gesamt- heit aller zur Anwendung vorgesehenen Baustoffe sind mit den Angebotsunterlagen, jedoch spätestens zur Baueinweisung dem AG vorzulegen!

Der Nachweis der einzuhaltenden Schichtdicke für die ungebundenen Oberbauschichten (FSS, STS) ist mittels Höhennivellement nach den Grundsätzen der TPD-StB 89 zu führen.

Die Ebenheit der einzelnen Oberbauschichten ist unter Berücksichtigung der Vorgaben des "Merkblattes für Ebenheitsprüfungen" nachzuweisen, sowohl für die Eigenüberwachung als auch für die Kontrollprüfung sollte
i.d.F. als Prüfgerät der Planograf verwendet werden.

Beabsichtigt der Bieter andere Baustoffe oder Bauteile als in der Ausschreibung vorgesehen einzusetzen, so ist dies nur über eine Nebenangebot möglich, wenn der Bauherr nicht ausdrücklich Nebenangebote ausge- schlossen hat! Bestandteil des Nebenangebotes  muss der Nachweis der Gleichwertigkeit z.B. mittels vor- lagepflichtiger amtlicher Zulassungen bzw. Zertifikate für das betreffende Baustoffgemisch, den Baustoff oder das Bauteil sein.

Die Materialeinsatzrichtlinie AG (siehe Anlage 02) sind zu berücksichtigen.

## Preisermittlung / Kalkulation
Preisermittlung / Kalkulation
Sofern im LV nichts Gegenteiliges vereinbart ist, enthalten die Preise alle zur Erledigung des Auftrages not- wendigen Arbeiten, einschließlich der Entsorgung aller demontierten Teile und abgebrochenen Materialien bei Einhaltung der einschlägigen Gesetze, UVV, DIN-Vorschriften u. a..

## Massenermittlung / Rechnungsstellung
Massenermittlung / Rechnungsstellung
Das Leistungsverzeichnis ist nach Hauptleitung und Grundstücksanschlüsse aufgestellt.
Aus diesem Grund müssen getrennte Massenermittlungen und Originalrechnungen für die einzelnen Teile  eingereicht werden.
Außerdem müssen für jeden einzelnen Grundstücksanschluß ebenfalls getrennte Massenermittlungen und Originalrechnungen erstellt werden. Jeder Grundstücksanschluß wird vom AG abgenommen und ist zu foto- grafieren. Das Aufmaßblatt SWP (siehe Anlage 03) ist zu berücksichtigen.

Die Kosten für diese getrennte Rechnungsführung sind im Angebot zu berücksichtigen und werden nicht gesondert vergütet.

## Nachträge
Nachträge
Werden Arbeiten erforderlich, die im Leistungsverzeichnis nicht enthalten sind, so müssen vor Beginn dieser Arbeiten die Preise auf der Kalkulationsgrundlage des Hauptangebotes vereinbart werden. Die Preise werden erst mit der schriftlichen Zustimmung des AG rechtswirksam.
Für jedes Nachtragsangebot ist eine Begründung, Kalkulation und Massenberechnung rechtzeitig vor Beginn der Arbeiten vorzulegen (digital).

## Besonderheiten bei der Bauausführung
Besonderheiten bei der Bauausführung

Platzverhältnisse
Im gesamten Baubereich sind die Platzverhältnisse eingeschränkt, so dass der Bodenaushub nicht vor Ort zwischengelagert werden kann. Aushubböden sind auf einem Zwischenlager (siehe Übersichtslageplan) zu verbringen.
Der AG stellt ein Zwischenlager zur Verfügung. Sollte zusätzlicher Bedarf an Lagerflächen bestehen, hat eine Abstimmung mit den AG´s zu erfolgen.

Bauausführung / Bauablauf
Durch den Baubetrieb ist der Bauablauf zum Ausbau in Übereinkunft mit den Anliegern abzustimmen (Sperrung / Ausweichmöglichkeiten / Zufahrt zu den Grundstücken etc.).

Die Wiederherstellung der Befestigung hat möglichst bzw. haltungsweise unmittelbar nach dem Verlegen der Rohrleitung zu erfolgen.

Es wird darauf hingewiesen, dass eine gemeinsame Zustandsfeststellung (unabhängig von der Eigensicher- ung des AN) durchgeführt wird.

Einzurechnen ist eine gleichzeitige Ausführung von lageversetzten Bauabschnitten bzw. Unterabschnitten.
Die Abschnitte sind dabei unabhängig voneinander auszubauen. Der Aufwand für Koordinierung, Sperrung, Geräteeinsatz und Materiallieferung ist in die entsprechenden Positionen mit einzukalkulieren.

Koordinierung / Gleichzeitig durchgeführte Arbeiten
Im Zuge des Ausbaues der Winterfeldtstraße (Gewerke 02 und 03) werden zudem umfangreiche Leitungser- neuerungen der Stadtwerke Prenzlau (siehe Gewerke 04 - 09) vorgenommen. Eine entsprechende Koordi- nierung (bautechnisch und terminlich) ist bei der Kalkulation des Angebotes zu berücksichtigen.

Dem Eigentümer ist die Erneuerung der Perimeter Abdichtung an den Gebäuden zu ermöglichen. Termine sind im Bauzeitenplan zu benennen. Zusätzliche Kosten werden direkt mit den Eigentümern abgerechnet!

Bauzeit
Die Baumaßnahme erfolgt von Juni 2026 bis November 2026.
Die Bauanlaufberatung findet am 05.06.2026, um 09:00 Uhr statt.

Bei der Kalkulation der ausgeschriebenen Leistungen ist die Bauzeit mit den anfallenden Kosten zu be- rücksichtigen. Eine zusätzliche Vergütung erfolgt nicht.
Sicherungen für Bauzeitunterbrechungen sowie die Herstellung von notwendigen Bauprovisorien sind zu be- rücksichtigen und einzukalkulieren. Der Fertigstellungstermin ist bindend.

Durch den AN ist zur Bauanlaufberatung ein grober Bauablaufplan aufzustellen.

Verkehrsführung während der Bauzeit
Die Bauausführung erfolgt in Teilbauabschnitten. Der Verkehr wird entsprechend den Verkehrsführungs- plänen geführt.
Der Baubereich der Straße wird für den Kfz Verkehr in Abschnitten voll gesperrt. Grundsätzlich ist über den gesamten Bauzeitraum immer eine Seite (teilweise auch abgesetzt) fußläufig benutzbar zu bleiben.
Die Baumaßnahme ist als ein zusammenhängender Bauabschnitt zu betrachten. Zeitlich versetzte Baube- reiche innerhalb der Gesamtbaumaßnahme sind aber gegeben.

Die erforderlichen Sperrungen sind mit der Unteren Verkehrsbehörde der Stadt Prenzlau abzustimmen und durch den Baubetrieb zu beantragen. Gleiches gilt für eine vorabgestimmte Verkehrführung und erforder- liche Umleitungsbeschilderung. Die entsprechenden Abschnitte sind während der Bauzeit ordnungsgemäß zu beschildern und zu beleuchten.

Zufahrten
Wenn die geplante Straße als einzige Zufahrt Versorgungseinrichtungen, Privatgrundstücke o.ä. erschließt, sind während der Bauzeit besondere Maßnahmen zur Aufrechterhaltung der notwendigen Verkehrsfunk- tionen erforderlich.
1.  Die Aufnahme der vorhandenen Befestigung sollte abschnittsweise erfolgen, so dass die Zufahrten zu den Grundstücken nur so kurz als möglich unterbrochen wird. Erhöhte Aufwendungen hierfür werden nicht gesondert vergütet.
2.  Der Pkw-Verkehr der Anlieger ist über eine anzuschotternde Hilfsauffahrt zu gewährleisten (soweit möglich).
3.  Um wichtige Versorgungsfunktionen aufrecht zu erhalten, werden ggf. Baustraßenplatten vorgehalten. Diese müssen entsprechend den Erfodernissen mehrfach verlegt und wieder aufgenommen werden. Aufwendungen hierfür sind unter der Position unter "Baustelleneinrichtung" abgerechnet, eine weitere Vergütung erfolgt nicht.
4.  Die Befahrbarkeit für Notfahrzeuge (Feuerwehr / Notarzt usw.) ist wärend der Tagesbauzeit, aber vor allem nach Beendigung des Tagwerks ununterbrochen zugewährleisten. Ggf. sind Aufschotterungen vorzunehmen und mehrfach zu versetzen.

## GEW 01: Baustelleneinrichtung
Datum: 23.02.2026

### Bereich 1 Bauvorbereitende Maßnahmen

#### Abschnitt 1.1 Einrichtung und Räumung

**1.1.10 Baustelle einrichten / vorhalten / räumen**
*** Pauschalposition
Einrichten der Baustelle in dem für die einwandfreie reibungs- lose Abwicklung erforderlichen Umfang, Anfuhr, Aufstellen und Umbau aller erforderlichen Einrichtungen wie Geräte, Ma- schinen, Bauwagen, Lagerschuppen, Aufenthaltsräume und sa- nitären Einrichtungen, einschl. der dafür notwendigen Arbeiten.

Insbesondere sind folgende Leistungen einzurechnen:
-  Freimachen des Geländes
-  Herrichten von erforderlichen Baustrassen / Zufahrten
-  Herrichten der erforderlichen Lager und Arbeitsplätze
-  Aufstellung eines Bauwagens
-  Erstellung einer notwendigen Einfriedung der unmittelbaren Baustelle und des Lagerplatzes (Bauzaun Höhe 2.0 m)

Die Verkehrssicherung ist einzukalkulieren, sofern keine ge- sonderte Pos. hierfür vorhanden ist.
Massgeblich für das Einrichten der Baustelle sind ebenso die Forderungen des Amtes für öffentliche Ordnung, der Baube- rufsgenossenschaften und sonst mitwirkender Behörden, Amts- stellen und Körperschaften.
Der AN hat die Baustelleneinrichtung in eigener Verantwortung auszuführen. Er hat dabei die a.R.d.T. und die behördlichen Vorschriften zu beachten.
Baustoffreste und gerodete Pflanzen dürfen nicht auf der Bau- stelle verbrannt werden. Altöl ist in geeigneten Gefässen sorg- fältig zu sammeln.
Strom-, Wasser-, Fernsprechanschluß und dgl. für die Bau- stelle, soweit erforderlich, herstellen. Bei Bedarf Zufahrtswege zur Baustelle sowie Lagerplätze, sonstige Platzbefestigungen und Wege im Baustellenbereich anlegen.
Mutterbodenarbeiten und Beseitigung des Aufwuchses für die Baustelleneinrichtung, soweit erforderlich, werden nicht berech- net. Weitere Flächen beschaffen, sofern die vom AG zur Verfü- gung gestellten nicht ausreichen.
Die Kosten für Vorhalten, Unterhalten und Betreiben der Geräte, Anlagen und Einrichtungen, einschl. Mieten, Pacht, Gebühren und dgl., sind nicht in diese Pauschale, sondern in die Einheits- preise der betreffenden Teilleistungen einge- rechnet.

Baustelle räumen, wiederherstellen des Geländes, einschl. ent- fernen von Verunreinigungen und ggf. Fundamenten, beseitigen der Befestigungen von Baustraßen, Lager- und Arbeitsplätze und der vom AN eventuell verursachten Schäden an allen Ab- fahrtswegen sowie Rückbau aller Sicherungsmassnahmen an Nachbargrundstücken.
Benutzte Flächen und Wege entsprechend dem ursprüng- lichen Zustand, unter Wahrung der landschaftlichen Belange, ordnungsgemäß herrichten. Verunreinigungen beseitigen.

Soweit nicht für bestimmte Leistungen für das Räumen der Baustelle gesonderte Positionen im Leistungsverzeichnis ent- halten sind, gilt die Pauschale für alle Leistungen des Leistungs- verzeichnisses.

60 v.H. des Preises werden nach Einrichtung, der Rest nach Beräumung vergütet.
Menge: 1,000 psch

**1.1.20 Zwischenlager einrichten / vorhalten / räumen**
*** Pauschalposition
Zwischlager für kontaminierten Boden einrichten und nach Be- endigung der Arbeiten entfernen.
Fläche wird durch den AG gestellt (siehe Übersichtslageplan).
Erforderliche Abstimmungen mit den Behörden und AG für die ordnungsgemäße Zwischenlagerung von kontaminierten Boden sind durchzuführen.

Zwischenlagerfläche mit folgendem Aufbau herstellen:
-  Oberboden einschl. Vegetationsdecke in der Dicke von i.M. 30 cm abtragen und seitlich in Mieten, nicht höher als 2 m auf- setzten.
-  Schüttlage, unter Folie, 20 cm dick aus steinfreiem Sand,
-  Umwallung der Schüttlage 30 cm hoch aus steinfreiem Sand
- Folie 2,5 mm stark aus PE-HD, verschweißt über Schüttlage und Verwallung legen
-  Regen- und windsichere Abdeckung der gelagerten kontami- nierten Stoffe mit Baufolie

Flächengröße: bis 1.200 m².

Kontrolle der Bodenlagerfläche insbesondere auf Dichtheit re- gelmäßig durchführen.

Nach Abschluss der Arbeiten Bodenlager inkl. Folie, etc. zurückbauen, Aufgenommenes Material der Verwertung nach Wahl des AN zuführen. Gelagerten Oberboden andecken, mit Rasenansaat.

60 v.H. des Preises werden nach Einrichtung, der Rest nach Beräumung vergütet.

Der Hauptauftragnehmer hat eine Zustandsfeststellung der La- gerflächen zu erstellen.
Die beräumte Lagerfläche wird durch den AG abgenommen und stellt eine Voraussetzung für die Schlussrechnung dar!
Menge: 1,000 psch

**1.1.30 Baustellenbeleuchtung aufstellen / vorhalten / entfernen**
Baustellenbeleuchtung (Notbeleuchtung) einschl. notwendiger Beleuchtungsmasten (Freileitungsmast) bereitstellen, inclusive Transport, Montage, Klemmarbeiten, vorhalten und nach Inbe- triebnahme der neuen Straßenbeleuchtung komplett demon- tieren, laden, abtransportieren.

ggf. beidseitig (abhängig von der Fußgängerführung)
Ein ggf. notwendiges Umstellen / Versetzen ist einzurechnen.

Versorgung über Baustromkabel als Versorgung der Baubeleu- chtung liefern und mittels Hubsteiger als Freileitung montieren 5 x 4 mm²) ist einzurechnen.

Position versteht sich als Komplettleistung einschl. notwendiger Erdarbeiten, Gründungsarbeiten, Anschlussarbeiten und Mater- iallieferungen (wie Baustromkabel als Versorgung der Baube- leuchtung).

Vorhaltedauer:  nach Demontage der vorh. Straßenbeleuchtung bis zur Inbetriebnahme der neuen Straßenbe- leuchtung

70 v.H. des Preises werden nach Aufstellung, der Rest nach Demontage vergütet.
Menge: 10,000 Stck

**1.1.40 Einspeisung Seitenstraße durchführen / vorhalten / entfernen**
Notwendige Einspeisung der Seitenstraßen (ggf. als Freileitung) durchführen.

Einspeiseleitung mittels Messtechnik suchen, orten und prüfen.

Notwendige Verbindungsmuffen (1 Stck. 5 x 16-25 mm² pro Ein- speisung) liefern und montieren.

NYY-J 5x16 RE Erdkabel liefern und verlegen inkl. aller Erd- und Pflasterarbeiten (ca. 25 m pro Einspeisung).

Anpassung der Mastausführung (falls vorhanden) einschl. Einsatz einer Hebebühne gemäß statischen Bedingungen und Montage eines Erdverschlusses. Einschl. liefern und montieren eines passenden Kabelübergangskastens

Nach Inbetriebnahme der neuen Straßenbeleuchtung komplett Demontieren, laden, abtransportieren.

Position versteht sich als Komplettleistung einschl. notwendiger Erdarbeiten, Gründungsarbeiten, Anschlussarbeiten und Mater- iallieferungen.

Vorhaltedauer:  nach Demontage der vorh. Straßenbeleuchtung bis zur Inbetriebnahme der neuen Straßenbe- leuchtung

Ort:  Einspeisung Stettiner Straße, Lessingstraße, Triftstraße

70 v.H. des Preises werden nach Aufstellung, der Rest nach Demontage vergütet.
Menge: 3,000 Stck

**1.1.50 Bauzaun liefern / aufstellen / unterhalten / abbauen**
Bauzaun nach Angaben des AG einschl. der erforderlichen Tore und Pfosten standsicher aufstellen, während der Bauzeit vorhalten und unterhalten sowie nach Beendigung der Bauzeit entfernen.

70 v.H. des Preises werden nach Aufstellung, der Rest nach Entfernen des Bauzaunes vergütet.

Zaunhöhe:  2.0 m (über Gelände)
Material:  Zaun aus Stahlgitter-Fertigteilen

Ausführung der Leistung in Abstimmung AG und Bauleitung.
Menge: 100,000 m

**1.1.60 Bauzaun umsetzen**
Bauzaun nach Angaben des AG einschl. der erforderlichen Tore und Pfosten abbauen und an neuer Position standsicher aufstellen, während der Bauzeit vorhalten und unterhalten sowie nach Beendigung der Bauzeit entfernen.

70 v.H. des Preises werden nach Aufstellung, der Rest nach Entfernen des Bauzaunes vergütet.

Zaunhöhe:  2.0 m (über Gelände)
Material:  Zaun aus Stahlgitter-Fertigteilen

Ausführung der Leistung in Abstimmung AG und Bauleitung.
Menge: 100,000 m

**1.1.70 Bau-/ Absperrzaun liefern / aufstellen / unterhalten / abbauen**
Bau-/Absperrzaun, gem. TL Absperrschranken, aus Kunststoff oder Stahlrahmenelementen mit Rundstahlfüllstäben, mit refek- tierender Folie (rot-Weiß), Stützenfüße aus Beton oder Kunst- stoff, einschl. sämtl. Verbindungen und Kupplungen, etc., frei Baustelle liefern, aufstellen, vorhalten und wieder abbauen.
Vorhaltedauer: Bauzeit

70 v.H. des Preises werden nach Aufstellung, der Rest nach Entfernen des Bauzaunes vergütet.

Ausführung der Leistung in Abstimmung AG und Bauleitung.
Menge: 400,000 m

**1.1.80 Bau-/ Absperrzaun umsetzen**
Bau-/ Absperrzaun einschl. der erforder- lichen Tore und Pfosten abbauen und an neuer Position stand- sicher aufstellen, während der Bauzeit vorhalten und unterhal- ten sowie nach Beendigung der Bauzeit entfernen.

70 v.H. des Preises werden nach Aufstellung, der Rest nach Entfernen des Bauzaunes vergütet.

Ausführung der Leistung in Abstimmung mit dem AG und der Bauleitung.
Menge: 400,000 m

**1.1.90 Bauschild anfertigen / aufstellen / unterhalten / übergeben**
Bauschild mit festen Pfählen,
Bauschildgröße: 2.50 x 2.00 m,
mit entsprechenden Schriftleisten vorgesehen für die Aufnahme folgender Beschriftung:

a)  Bezeichnung der Baumaßnahme
b)  Bauherren (2x)
c)  Planung, Entwurf,Statik
d)  Prüfstatik (falls vorhanden)
e)  Bauleitung
f)  Unternehmer
g)  Fördermittelgeber (falls vorhanden)

Außerdem ist ausreichend Platz vorzusehen für Schriftleisten der Nachunternehmer einschl. aller Beschriftungen mit Logo, Name und Anschrift nach Angabe der AG, liefern und aufstel-len. Die Gestaltung des Bauschildes wird als Entwurf durch den AG übergeben. Das Aufstellen ist Sache des AN.

Es müssen folgende Anforderungen erfüllt sein:
1.  Das Bauschild muss von öffentl. Verkehrsflächen aus gut sichtbar und von gefahrlos zugänglicher Stelle auch lesbar sein.
2.  Die Angaben auf dem Bauschild müssen der Auftragsverga- be entsprechend auf dem neuesten Stand gehalten sein.
3.  Das Bauschild einschl. der Beschriftung muss so beschaffen sein, dass es bis zur Beendigung der Baumaßnahme Be- stand hat.

Das Bauschild ist spätestens 6 Wochen nach Baubeginn aufzu- stellen. Während der Bauzeit ist das Bauschild zu unterhalten, zu säubern und nach Beendigung der Bauzeit an den AG zu übergeben (Lieferung zum Lagerplatz AG, 5 km Entfernung).

Aufstellung in Abstimmung mit dem AG.
Menge: 1,000 Stck

#### Abschnitt 1.2 Verkehrsregelung und -sicherung

**1.2.10 Verkehrssicherung / Kennzeichnen der Baustelle**
*** Pauschalposition
Einrichtungen zur sicheren Verkehrsführung und -regelung nach StVO für die Dauer der Bauarbeiten aufbauen, ggf. mehrfach umsetzen, vorhalten, ständig unterhalten, betreiben und ab- bauen.

Ersatz zerstörter und abhandengekommener Teile der Einrich- tungen werden nicht gesondert berechnet, auch wenn sie vom AG bereitgestellt werden.

Für die ständige Unterhaltung wird ein ununterbrochener Be- reitschaftsdienst eingerichtet.

Kennzeichnen der Baustelle nach STVO mit den erforderlichen Verkehrs- und Hinweiszeichen, Abschrankungen, Schutz- und Sicherheitseinrichtungen, Beleuchtung der Baustelle aufstellen und während der Bauzeit und der erforderlichen notwendigen Stillliegezeiten vorhalten. Die gesamte Beleuchtung wird elek- trisch betrieben.

Nach Beendigung der Bauarbeiten wieder abbauen und ab- fahren. Vorhandene Verkehrsschilder sind gemäß verkehrs- rechtlicher Genehmigung abzubauen, abzudecken oder umzu- setzen. Nach Beendigung der Arbeiten sind die Schilder mit Pfosten in Abstimmung mit der unteren Verkehrsbehörde wieder aufzustellen oder an die untere Verkehrsbehörde des Land- kreises zu übergeben.

60 v.H. der Pauschale werden nach betriebsfertigem Aufbau, der Rest nach Abbau der Verkehrssicherheitseinrichtungen ver- gütet.

Verkehrszeichen, -einrichtungen und -geräte werden vom AN gestellt und vorgehalten. Sämtliche Betriebskosten sind einzu- rechnen.

Folgende Forderungen sind einzuhalten:
-  Eine Abstimmung zwischen dem AN und der Unteren Ver- kehrsbehörde ist erforderlich.
-  ggf. Aufrechterhaltung des Anlieger- und Lieferverkehrs unter ständiger baubegleitender Abstimmung
-  Beleuchtung der Baustelle
-  ggf. Winterdienst im Bereich der Baustelle
-  Beantragung der Sperrgenehmigung und Abnahme der  Sperrung vor Ort
Menge: 1,000 psch

**1.2.20 Verkehrssicherung umstellen**
*** Pauschalposition
Vorhandene Einrichtungen zur Verkehrssicherung und Ver- kehrsregelung bei Bauarbeiten auf zweibahnigen Strassen, wie zuvor beschrieben für Änderungen der Verkehrsführung nach Erfordernis mehrfach umstellen. mind. 4 mal
Menge: 1,000 psch

*Hinweis: Hinweis zur OZ 1.2.30*
Bauzeit als Vorhaltedauer,

**1.2.30 Verkehrssperrung**
*** Pauschalposition
Innerörtliche Absperrung als Vollsperrung für beide Fahrtricht- ungen bzw. als Teilsperrung für einen Fahrstreifen.
Gemäß Baufortschritt / Bautechnologie des AN sind unter Be- achtung der Gewährleistung des Durchgangsverkehrs, im not- wendigen Umfang entsprechende Maßnahmen auszuführen.
Sperrung und Beschilderung in Absprache mit und gemäß For- derungen der zuständigen Verkehrsbehörde vornehmen.
Für die Führung des Verkehrs während der Bauzeit alle erfor- derlichen Verkehrszeichen sowie Leiteinrichtungen längs und quer zur Verkehrsrichtung aufstellen, vorhalten, umsetzen und abbauen.
Die Verkehrssicherung hat nach verkehrsrechtlicher Anord- nung während der gesamten Bauzeit zu erfolgen.

Ersatz zerstörter und abhandengekommener Teile der Einrich- tungen werden nicht gesondert berechnet, auch wenn sie vom AG bereitgestellt werden.

Örtliche Bedingungen sind zu beachten. Leistungsumfang in Abstimmung mit Verkehrsbehöde des LK und wird nur einmal vergütet, obwohl Mehrfachleistung (Aufstellen, abbauen, ggf. umsetzen ) gem. Bauablauf des AN erforderlich werden kann.

60 v.H. der Pauschale werden nach betriebsfertigem Aufbau, der Rest nach Abbau der Verkehrssicherheitseinrichtungen ver- gütet.

Verkehrszeichen, -einrichtungen und geräte werden vom AN gestellt und vorgehalten. Sämtliche Betriebskosten sind einzu- rechnen.

Alle erforderlichen Betriebsmittel / Schilder usw., die sich aus den behördlichen Forderungen / Auflagen ergeben, sind zu errichten, vorzuhalten, umzusetzen sowie nach Realisierung der Arbeiten zu beseitigen.

Insbesondere ist vorgesehen:
-  Absperrungen einschl. Beschilderung und Warnleuchten für den Arbeitsbereich in Anlehnung an RSA Regelplan
-  Absperrung gem. Verkehrsführungskonzept

Baumaßnahme ist in Teilabschnitten zu realisieren.
Menge: 1,000 psch

**1.2.40 Verkehrsregelung**
*** Pauschalposition
Baumaßnahme ist in Teilabschnitten zu realisieren.
Gem. Baufortschritt / Bautechnologie des AN sind unter Be- achtung der Gewährleistung / Anwohnerverkehr im notw. Um- fang entsprechende Maßnahmen auszuführen.
Teilabschnitte gem. Realisierungspflicht: bis zu 4 Abschnitte.
Alle erforderlichen Betriebsmittel / Schilder usw., die sich aus den behördlichen Forderungen / Auflagen ergeben, sind zu er- richten, vorzuhalten, umzusetzen sowie nach Realisierung der Arbeiten zu beseitigen.
Alle erfdl. behördlichen Genehmigungen incl. Gebühren sind durch den AN einzuholen bzw. Kosten sind zu tragen.
Menge: 1,000 psch

**1.2.50 Absperrgerät oder Warneinrichtung umsetzen**
Absperrgerät oder Warneinrichtung umsetzen. Vorübergeh- ende Sicherungsmaßnahmen durchführen. Leitbake.
Menge: 50,000 Stck

**1.2.60 Umleitungsbeschilderung**
*** Pauschalposition
Großräumige Verkehrsführung einschl. Umleitungsbeschilder- ung für alle Fahrtrichtungen.
Beschilderung für die gesamte Dauer der Baumaßnahme in Absprache mit und gemäß Forderungen der zuständigen Ver- kehrsbehörde vornehmen, vorhalten und nach Beendigung der Baumaßnahme abbauen.

Einrichtung der großräumigen Verkehrsführung gemäß Projektierung (siehe Unterlage 4).

Das Anpassen des Verkehrsführungsprojektes ist einzukalku- lieren.
Abstimmungen der detaillierten innerörtlichen Verkehrsführung mit der Verkehrsbehörde der Stadt Prenzlau für den Bau sind einzukalkulieren.

Leistungsumfang in Abstimmung mit Verkehrsbehörde des LK und wird nur einmal vergütet, obwohl Mehrfachleistung (Aufstellen, abbauen, ggf. umsetzen) gem. Bauablauf des AN erforderlich werden kann.
Menge: 1,000 psch

**1.2.70 Aufnehmbare Markierung herstellen / aufnehmen**
Aufnehmbare Markierung als Längs- bzw. Quermarkierung her- stellen und warten.
Vorübergehende Sicherungsmaßnahmen durch- führen.

Markierung: Typ S
Breite:  max. 160 mm
Material:  Gummi oder ähnlich flexible Materialien

Nach Beendigung Markierung aufnehmen.
Menge: 25,000 m

**1.2.80 Kontrolle der Arbeitsstellensicherung**
Kontrolle der Arbeitsstellensicherung gem. ZTV-SA durch- führen. Die Kontrolle ist unmittelbar nach deren Durchführung zu erfassen und zu dokumentieren. Arbeitsund Hilfsmittel sind vom AN zu stellen und dem AG jederzeit zugänglich zu machen.
Kontrolle zweimal täglich, an arbeitsfreien Tagen einmal täg- lich.
Kontrolle durch schriftliche Dokumentation / Protokoll.
Übergabe einmal im Monat bei der Bauleitung.

Bauzeit:  22.06.2026 bis 30.11.2026
Menge: 162,000 d

#### Abschnitt 1.3 Bauvermessung

**1.3.10 Vorhandene Grenzsteine sichern**
Vorhandene Grenzsteine gegen Beschädigung und Versetzung über die gesamte Bauzeit sichern. Vor Baubeginn sind mit dem Auftrageber die Grenzsteine zu besichtigen. Über die Begehung ist ein Protokoll anzufertigen.
Bei Beschädigung bzw. Versetzung sind die Grenzsteine durch ein zugelassenes Vermessungsbüro neu einzumessen und zu setzen. Für die Kosten kommt der Auftragnehmer auf.
Menge: 40,000 Stck

**1.3.20 Lage-Höhenfestpunkt sichern**
Vorhandenen Lage-Höhenfestpunkt bestehend aus einem Bolzen mit Rundkopf in einem Betonfundament incl. aller Ne- benareiten gegen Beschädigung und Versetzung über die ge-samte Bauzeit sichern. Vor Baubeginn ist mit dem Auftrageber der Festpunkt zu besichtigen.

Über die Begehung ist ein Protokoll anzufertigen.
Bei Beschädigung bzw. Versetzung ist der Lage-Höhenfestpunkt durch ein zugelassenes Vermessungsbüro neu einzumessen und zu setzen. Für die Kosten kommt der Auftragnehmer auf.
Menge: 2,000 Stck

#### Abschnitt 1.4 Beweissicherungsverfahren / Zustandsfeststellung

**1.4.10 archäologische Feldaufnahme (Graben längs) herstellen**
Boden für Suchgraben ausheben für das dokumentieren der Bodenverhältnisse im Rahmen der archäologischen Baubegleitung.
in Handschachtung, nach Abbruch der nördlichen Bordanlage (Fahrbahn), Längsgraben sichern und dokumentieren.
(Die Dokumentation hat zweifelsfrei zu erfolgen mit Fotos über Station, Datum, Abmaße, geöffnet und wieder verschlossen)

Aushub entsorgen, Verfüllung lagenweise, gut verdichtet,

Lagenweise Baugrubenwiederverfüllung einschließlich Herstel- len einer tragfähigen Baugrubensohle mit frei Einbaustelle gelie- ferten, verdichtungsfähigen und steinfreien Füllboden, einschl. der Baugrubenverdichtung Dpr= 97%. Erdstofflieferung ist ein- zurechnen.

Aushubtiefe:  1.50 m (90 cm unterhalb der Bordanlage)
Sohlenbreite:  mind. 30 cm
Bodenklasse:  3 bis 5
Menge: 200,000 m
Kostengruppe DIN 276 2018-12: 510

**1.4.20 archäologische Feldaufnahme (Grube) herstellen**
Boden für Suchgraben ausheben für das dokumentieren der Bodenverhältnisse im Rahmen der archäologischen Baubeglei- tung.
in Handschachtung, nach Abbruch der Oberflächenbefesti- gung, Baugrube sichern und dokumentieren.
(Die Dokumentation hat zweifelsfrei zu erfolgen mit Fotos über Station, Datum, Abmaße, geöffnet und wieder verschlossen)

Aushub entsorgen, Verfüllung lagenweise, gut verdichtet,

Lagenweise Baugrubenwiederverfüllung einschließlich Herstel- len einer tragfähigen Baugrubensohle mit frei Einbaustelle gelie- ferten, verdichtungsfähigen und steinfreien Füllboden, einschl. der Baugrubenverdichtung Dpr= 97%. Erdstofflieferung ist ein- zurechnen.

Aushubtiefe:  1.50 m (90 cm unterhalb der Oberflächenbe- festigung)
Größe / Ort:  gem. Anweisung des AG
Bodenklasse:  3 bis 5
Menge: 25,000 m³
Kostengruppe DIN 276 2018-12: 510

**1.4.30 Beweissicherung für bautechnischen Zustand**
*** Pauschalposition
Begehung des Baugeländes vor Beginn der Baumaßnahme durch einen unabhängigen, staatlich zugelassenen Bausach- verständigen und den Baubetrieb.
Feststellen des vorhandenen baulichen Zustandes.
Alle im Baubereich und in den Seitenlagen festgestellten Bau- schäden an Gebäuden und sonstigen Anlagen sind be- weisfähig zu dokumentieren durch Video, Foto bzw. Aufmaß. Weiterhin sind alle befestigten und unbefestigten Grund- stückszufahrten beweisfähig zu dokumentieren durch Video, Foto bzw. Aufmaß.
Menge: 1,000 psch

**1.4.40 Erstaufnahme Gebäude**
Gebäudeaufnahme - Einfamilienhaus / Villa / Stadthaus - im Rahmen der Beweissicherung

Erfassung sämtlicher Schäden an dem Gebäude, die im Rah- men der Beweissicherung vor Ort zu erfassen sind:
- Risse am Gebäude (Ort, Rißweite, Rißlänge)
- offensichtliche Setzungen und Schiefstellungen von Gebäu- deteilen
- Zerstörungen am Gebäude durch vorherige Einwirkungen mechanischer Art oder anderem
- Klemmender Fenster, Türen, Durchbiegungen usw. mittels fotografischer Aufnahme und detaillierter Beschreibung, sowie Festschreibung / Eigentümer
- bis zu 6 Gipsblomben / Gebäude sind mit EP abgegolten
- Außen- / Vorortarbeiten, sowie vorherige Benachrichtigung der Anwohner / Eigentümer sind mit EP abgegolten
- Gebäude einschließlich eventuell vorhandener Anbauten o.ä.
- Keller bei Zugänglichkeit
Menge: 18,000 Stck

**1.4.50 Fotodokumentation**
*** Pauschalposition
Der Zustand der Oberflächen ist vor Baubeginn zu dokumen- tieren (Fotodokumentation).
Evtl. Schäden und Verschmutzungen an Wohnhäusern, Grund- stücken, Auffahrten, Zäunen u. ä. sind damit ebenfalls festzu- halten.
Zusammenstellung einer Dokumentation und Übergabe an den AG, digital.

geordnet nach Aufnahmedatum, Fotos mit Beschreibung im Datainamen
Menge: 1,000 psch

**1.4.60 Erstellung Bauzeitenplan**
*** Pauschalposition
Detaillierten Bauablaufplan für Arbeiten der gesamten Maßnah- me aufstellen, abstimmen, überarbeiten und liefern (1fach in Papier) inkl. Datei (pdf).

14tägige Fortschreibung,

Mit Angaben zum Maschineneinsatz und Darstellung der tech- nischen Bearbeitung (u.a. verbindliche Einzelaufstellung über die geplante Übergabe von Ausführungsunterlagen).
Der Bauablaufplan ist in seiner Gliederungstiefe und Struktur an das Leistungsverzeichnis anzulehnen incl. Angaben zum Ma- schineneinsatz und Anzahl der Arbeitnehmer, mehrere Positio- nen können sinnvoll zusammengefasst dargestellt werden, die terminliche und technische Nachvollziehbarkeit muss gegeben sein.
Zeiten für die Arbeitsvorbereitung, Lieferzeiten, Abnahmezeiten, Prüfdauern, Planlaufzeiten (nach den Vorgaben des AG) sind auszuweisen.
Die technische Bearbeitung (für beizustellende Statiken und Ausführungsplanungsunterlagen) ist mit darzustellen.

Pufferzeiten sind auszuweisen. Der "kritische Weg" ist darzu- stellen.

Abrechnung 14tägige Anteile bezogen auf die Gesamtbauzeit.
Menge: 1,000 psch

**1.4.70 Erstellung Prüfplan**
*** Pauschalposition
Erstellung eines Prüfplanes (zeichnerisch mit Erläuterungen, Inhaltlich und terminlich) bezüglich der Kontrollprüfungen zur Eigensicherung.
Die gegebenen, vertraglichen Bauabschnitte (falls vereinbart) sind zu berücksichtigen.
Der Prüfplan ist vor Beginn der Bauarbeiten zu übergeben. Der Plan ist durch den AG zu bestätigen.

Übergabe im pdf-Format und 1fach analog.
Menge: 1,000 psch

**1.4.80 Erstellung Sicherungsplan**
*** Pauschalposition
Erstellung eines Sicherungsplanes bezüglich der Aufstellung von Bauzaun, Bau- und Absperrzäunen und notwendiger Ver- kehrszeichen (zeichnerisch mit Angaben zur Länge und termin- licher Notwendigkeit) die gegebenen, vertraglichen Bauab- schnitte (falls vereinbart) sind zu berücksichtigen.
Der Sicherungsplan ist vor Beginn der Bauarbeiten zu überge- ben. Der Plan ist durch den AG zu bestätigen.

Übergabe im pdf-Format und 1fach analog.
Menge: 1,000 psch

#### Abschnitt 1.5 Sicherungsmaßnahmen

*Hinweis: Entsorgung*

**1.5.10 Müllcontainer / "Gelber Sack" umsetzen**
Restmüllcontainer, Biogut, Papiertonne und "Gelber Sack" wäh- rend der Baumaßnahme umsetzen zur Baufreiheit, aber so dass die Bürger und Entsorgungsfahrzeuge an die Müllcontainer und dgl. rankommen bzw. an den entsprechenden Entsorgungs- tagen zu einer Sammelstelle transportieren und wieder zu den Grundstücken der Eigentümer zurück.

Der Entsorgungskalender ist zu beachten!

Einschl. aller erforderlichen Nebenarbeiten und Abstimmung mit dem Entsorgungsunternehmen.
Mehrmaliges Umsetzen ist einzukalkulieren.
Ausführung im gesamten Baubereich.

Zeitraum:  über die gesamte Bauzeit
Häufigkeit:  1x wöchentlich

Die Abrechnung erfolgt für 20 Hausnummern als Pauschale über die gesamte Bauzeit.
Dabei sind folgende Entsorgungsmedien 1 mal pro Woche zu berücksichtigen:- Restmüll
        - Biogut
        - Papiertonne
        - Gelben Sack (komplett)
Menge: 1,000 Stck

*Hinweis: Sicherungen*

**1.5.20 Grundstückseinfriedung (Zaun) sichern**
Grundstückseinfriedung als Zaun einschl. Fundamentbeton mit und ohne Bewehrung sichern gemäß  Baufreiheitserfordernis.
Einschließlich aller erforderlichen Nebenarbeiten.

Bei Beschädigung neu herstellen, sowie nach Angabe AG / Eigentümer, alten Zustand / Ort herstellen.
Ausführungen:  aus Maschendraht, Stabgitter, Ketten usw.,
  Metallzaun mit Betonsockel und Mauerpfei- lern bzw. Pfosten,
  Holzzaun mit dahinter stehender Hecke,
  Holzzaun auf Betonsockel,
  Holzzaun auf Mauersockel und mit Mauer- pfeiler bzw. Pfosten

Ort:  im Ausbaubereich

In die Position sind aller erforderlichen Materialien und Neben- leistungen einzurechnen.

Beschädigungen gehen zu Lasten des AN.
Menge: 50,000 m

**1.5.30 Grundstückseinfriedung (Mauer) sichern**
Grundstückseinfriedung als Mauer einschl. Fundamentbeton mit und ohne Bewehrung sichern gemäß  Baufreiheitserfordernis.
Einschließlich aller erforderlichen Nebenarbeiten.

Bei Beschädigung neu herstellen, sowie nach Angabe AG / Ei- gentümer, alten Zustand / Ort herstellen.
Ausführungen:  aus Mauerwerk / Feldsteinen / Fertigteilen usw.
Ort:  im Ausbaubereich

In die Position sind aller erforderlichen Materialien und Neben- leistungen einzurechnen.

Beschädigungen gehen zu Lasten des AN.
Menge: 50,000 m

**1.5.40 vorh. Treppenanlage sichern**
Vorh. Treppenanlage / Stufe sichern durch Mantel mit Polster- ung zum Schutz vor mechanischer Beschädigung herstellen und während der Bauzeit unterhalten.
Art nach Wahl des AN

Schutzmaterial nach Beendigung der Bauarbeiten abbauen. Material wieder in Eigentum des AN übernehmen und von der Baustelle entfernen.
Beschädigungen gehen zu Lasten des AN.

Treppenlänge: bis 5 m
Treppenbreite: bis 6 m
Menge: 3,000 Stck

**1.5.50 vorh. Pfeiler sichern**
vorh. Pfeiler (Mauerpfeiler) sichern,

Mantel mit Polsterung zum Schutz des Pfeilers vor mecha- nischer Beschädigung herstellen und während der Bauzeit un- terhalten. Der Mantel darf den Pfeiler nicht berühren. Polsterung nach Wahl des AN. Mantel aus Brettern, 24 mm dick, lückenlos befestigen. Mantelhöhe bis 2.0 m. Schutzmaterial nach Been- digung der Bauarbeiten abbauen. Material wieder in Eigentum des AN übernehmen und von der Baustelle entfernen.
Beschädigungen gehen zu Lasten des AN.
Menge: 8,000 Stck

**1.5.60 vorh. Poller / Mast sichern**
vorh. Elektropoller / Absperrpoller / Beleuchtungsmasten sich- ern,

Mantel mit Polsterung zum Schutz des Pfeilers vor mecha- nischer Beschädigung herstellen und während der Bauzeit un- terhalten. Der Mantel darf den Pfeiler nicht berühren. Polsterung nach Wahl des AN. Mantel aus Brettern, 24 mm dick, lückenlos befestigen. Mantelhöhe bis 2.0 m. Schutzmaterial nach Been- digung der Bauarbeiten abbauen. Material wieder in Eigentum des AN übernehmen und von der Baustelle entfernen.
Beschädigungen gehen zu Lasten des AN.
Menge: 5,000 Stck

**1.5.70 vorh. Kellerlichtschacht sichern**
Kellerlichtschacht einschl. Abdeckung, Einfassung, Bettung und Haltekonstruktion sichern, in Beton versetzt bzw. an der Kellerwand angedübelt.
Dicke des Unterbaus bis 25 cm,

Bei Beschädigung neu herstellen, sowie nach Angabe AG / Eigentümer, alten Zustand / Ort herstellen.

Ort:  im Ausbaubereich

In die Position sind aller erforderlichen Materialien und Neben- leistungen einzurechnen. Ggf. sind die vorhandenen Anlagen mit einer zusätzlicher Betonstütze zu sichern.

Die Abrechnung erfolgt auf Nachweis einer bauliche Sicherung.
Menge: 30,000 Stck

**1.5.80 Zwischenzeitliche Aufschotterung**
Einbau RC-Material, 0/45, RC1 mit Zertifikat im gesamten Bau- stellenbereich liefern, einbauen und verdichten. Für zwischen- zeitliche Aufschotterung von Zufahrten, Einbauten, Schächten, Schiebern usw. für Anwohner-/ Baustellen-/ Notverkehr.

Mehrmaliges Umsetzen ist einzukalkulieren.

Dicke:  10 - 25 cm  in örtlicher Angleichung
  einschl. Schutzlage aus Vlies

Die Position ist in Teilbereichen gemäß Notwendigkeit und ent- sprechend dem Baufortschritt zu realisieren, einschl. Handein- bau.

Abgerechnet wird nach Auftragsprofilen mit entsprechender Do- kumentierung.
Nach Beendigung der Arbeiten ggf. Aufschotterung wieder auf- nehmen und einer Wiederverwertung nach Wahl des AN zufüh- ren bzw. bei Nichteignung vorschriftsmäßig entsorgen.
Menge: 200,000 m³

*Hinweis: Zugänge*

**1.5.90 Fußgängerbehelfsweg**
Zugänge zu den Anliegergrundstücken herstellen
Bemerkung:  Mehrfachnutzung ist einzukalkulieren

Fußgängerbehelfsweg:
-  aus 8 cm starken Bohlen
-  1.50 m breit
-  5.00 m lang
-  mit Schutzgeländer

Für die zeitweise Überbrückung von Rohrgräbe verkehrsge- rechte Hilfskonstruktionen, einschl. evtl. erforderlicher Statik, liefern, herstellen und für den Zeitraum der Baudurchführung vorhalten bzw. unterhalten und nach Beendigung der Baumaß- nahme beseitigen.
Abrechnung erfolgt nach Aufmass.
Menge: 20,000 Stck

#### Abschnitt 1.6 Bauprovisorium

*Hinweis: provisoriche Bushaltestellen*
(siehe Verkehrsführungskonzept)

**1.6.10 Provisorische Bushaltestelle**
Provisorische Bushaltestelle in Abstimmung mit dem AG und dem ÖPNV einrichten, unterhalten und wieder abbauen.

Beschilderung incl. Mast liefern, einbauen und abbauen.

Im Bereich des Grünstreifens, ca. 50 m² (Zwischen Fahrbahn/ Stellplatz und Nebenanlagen) sind folgende Arbeiten einzukal- kulieren:- Oberboden / Boden aufnehmen / ensorgen
        - 25 cm Schottertragschicht + Vlies GR3 einbauen
        - Rückbau der STS + Vlies
        - Oberboden liefern / verdichten + Rasenansaat
Menge: 1,000 Stck

### Bereich 2 Sicherung vorh. Versorgungsleitungen

#### Abschnitt 2.1 Allgemeine Leistungen

**2.1.10 Suchgräben herstellen**
Boden für Suchgraben ausheben für das Auffinden von Versor- gungsleitungen (Versorgungskabel und -leitungen) entsprech- end eingeholter Zustimmung und Genehmigung, in Hand- schachtung, Stellen markieren, sichern und dokumentieren.
(Die Dokumentation hat zweifelsfrei zu erfolgen mit Fotos über Station, Datum, Abmaße, geöffnet und wieder verschlossen)

Aushub seitlich lagern, die Umhüllung der Rohrleitungen hat mit steinfreiem Material zu erfolgen, für Kabel ist Sand zu verwen- den.
Verfüllung lagenweise, gut verdichtet, einschl. Markierungswarn- band liefern und verlegen.
Lagenweise Baugrubenwiederverfüllung einschließlich Herstel- len einer tragfähigen Baugrubensohle mit frei Einbaustelle gelie- ferten, verdichtungsfähigen und steinfreien Füllboden, einschl. der Baugrubenverdichtung Dpr= 97%. Erdstofflieferung ist ein- zurechnen.

Aushubtiefe:  1.50 m
Sohlenbreite:  gemäß DIN EN 1610 / DIN 4124 (Böschungen, Verbau, Arbeitsraumbreiten etc. )
Sohlenlänge:  1.00 m
Bodenklasse:  3 bis 5

Die Abrechnung erfolgt analog senkrechter Baugrubenwände, in den Einheitspreis sind alle Nebenarbeiten wie zum Beispiel die Abfuhr des überschüssigen Aushubmaterials, Wasserhaltung und Verbau einzurechnen.
Menge: 100,000 m
Kostengruppe DIN 276 2018-12: 510

**2.1.20 Kabel im Bündel sichern**
Versorgungsleitungen als Bündel im Trassenbereich sichern.
Ansatz: 2x Baulänge (Nebenanlagen)
Menge: 450,000 m

**2.1.30 Kabelkreuzungen**
Kreuzungen der vorh. Kabel während der Bauausführung sich- ern einschl. der erforderlichen Erd- und Verbauarbeiten.
Bei Beschädigungen sind die Anlagen funktionstüchtig wieder herzustellen. Dies geht zu Lasten des AN.

Maß je Kreuzung: ca. 6.00 m Breite
Bündel im Bereich von 50 cm gelten als eine Leitung

(Die Dokumentation hat zweifelsfrei zu erfolgen mit Fotos über Station, Datum, Abmaße.)
Menge: 120,000 Stck

**2.1.40 Leitungskreuzungen**
Kreuzungen der vorh. Leitungen während der Bauausführung sichern einschl. der erforderlichen Erd- und Verbauarbeiten.
Bei Beschädigungen sind die Anlagen funktionstüchtig wieder herzustellen. Dies geht zu Lasten des AN.

Maß je Kreuzung:  ca. 6.00 m Breite
Bündel im Bereich von 50 cm gelten als eine Leitung

(Die Dokumentation hat zweifelsfrei zu erfolgen mit Fotos über Station, Datum, Abmaße.)
Menge: 120,000 Stck

#### Abschnitt 2.2 Stromversorgung

**2.2.10 Versorgungsleitung sichern - Beleuchtungskabel**
Aufhängung und Sichern von kreuzenden bzw. parallel zum Ar- beitsbereich verlaufenden Versorgungsleitungen in der Weise, dass ein störungsfreier Betrieb der Versorgungssysteme ge- währleistet ist.

In diese Pos. ist einzurechnen:
1.)  Das Freilegen und sichern durch Aufhängen, Abfangen oder Einbau einer Unterlage.
2.)  Das Verlegen in die ursprüngliche Lagen, einschl. Lieferung und Einbau von Bettungssand, Trassenband.
3.)  Das Sichern der Maste (wenn vorhanden)

Die Erdarbeiten sind soweit erforderlich im Bereich der Bäume und Wurzelwerk von Hand durchzuführen.

Es sind folgende Versorgungsleitungen zu sichern:
Beleuchtungskabel
Menge: 50,000 m

**2.2.20 Versorgungsleitung sichern - 0.4 kV - Kabel**
Aufhängung und Sichern von kreuzenden bzw. parallel zum Ar- beitsbereich verlaufenden Versorgungsleitungen in der Weise, dass ein störungsfreier Betrieb der Versorgungssysteme ge- währleistet ist.

In diese Pos. ist einzurechnen:
1.)  Das Freilegen und sichern durch Aufhängen, Abfangen oder Einbau einer Unterlage.
2.)  Das Verlegen in die ursprüngliche Lagen, einschl. Lieferung und Einbau von Bettungssand, Trassenband.
3.)  Das Sichern der Maste (wenn vorhanden)

Die Erdarbeiten sind soweit erforderlich im Bereich der Bäume und Wurzelwerk von Hand durchzuführen.

Es sind folgende Versorgungsleitungen zu sichern:
0.4 kV - Kabel
Menge: 450,000 m

**2.2.30 Versorgungsleitung sichern - 20 kV - Kabel**
Aufhängung und Sichern von kreuzenden bzw. parallel zum Ar- beitsbereich verlaufenden Versorgungsleitungen in der Weise, dass ein störungsfreier Betrieb der Versorgungssysteme ge- währleistet ist.

In diese Pos. ist einzurechnen:
1.)  Das Freilegen und sichern durch Aufhängen, Abfangen oder Einbau einer Unterlage.
2.)  Das Verlegen in die ursprüngliche Lagen, einschl. Lieferung und Einbau von Bettungssand, Trassenband.
3.)  Das Sichern der Maste (wenn vorhanden)

Die Erdarbeiten sind soweit erforderlich im Bereich der Bäume und Wurzelwerk von Hand durchzuführen.

Es sind folgende Versorgungsleitungen zu sichern:
20 kV - Kabel
Menge: 225,000 m

#### Abschnitt 2.3 Telekommunikation

**2.3.10 Versorgungsleitung sichern - Telekomunikation**
Aufhängung und Sichern von kreuzenden bzw. parallel zum Ar- beitsbereich verlaufenden Versorgungsleitungen in der Weise, dass ein störungsfreier Betrieb der Versorgungssysteme ge- währleistet ist.

In diese Pos. ist einzurechnen:
1.)  Das Freilegen und sichern durch Aufhängen, Abfangen oder Einbau einer Unterlage.
2.)  Das Verlegen in die ursprüngliche Lagen, einschl. Lieferung und Einbau von Bettungssand, Trassenband.
3.)  Das Sichern der Maste (wenn vorhanden)

Die Erdarbeiten sind soweit erforderlich im Bereich der Bäume und Wurzelwerk von Hand durchzuführen.

Es sind folgende Versorgungsleitungen zu sichern:
Fernmeldekabel / Breitbandkabel / TV-Kabel
Menge: 450,000 m

**2.3.20 Schaltkasten sichern**
Schaltkasten während der Baumaßnahme einschl. Gründung gemäß  Baufreiheiterfordernis sichern. Einschl. aller erforderli- chen Nebenarbeiten.

Ausführungen: nach Wahl des AN.

Schutzmaterial nach Beendigung der Bauarbeiten abbauen. Material wieder in Eigentum des AN übernehmen und von der Baustelle entfernen.

Beschädigungen gehen zu Lasten des AN.
Menge: 1,000 Stck

#### Abschnitt 2.4 Wasserversorgung

**2.4.10 Versorgungsleitung sichern - TW**
Aufhängung und Sichern von kreuzenden bzw. parallel zum Ar- beitsbereich verlaufenden Versorgungsleitungen in der Weise, dass ein störungsfreier Betrieb der Versorgungssysteme ge- währleistet ist.

In diese Pos. ist einzurechnen:
1.)  Das Freilegen und sichern durch Aufhängen, Abfangen oder Einbau einer Unterlage.
2.)  Das Verlegen in die ursprüngliche Lagen, einschl. Lieferung und Einbau von Bettungssand, Trassenband.

Die Erdarbeiten sind soweit erforderlich im Bereich der Bäume und Wurzelwerk von Hand durchzuführen.

Es sind folgende Versorgungsleitungen zu sichern:
Wasserversorgungsleitung
Menge: 50,000 m

**2.4.20 Schieber / Hydrant sichern**
vorh. Wasserschieber / Hydrant während der Baumaßnahme einschl. Gründung gemäß Baufreiheiterfordernis sichern.
Einschl. aller erforderlichen Nebenarbeiten.

Ausführungen: nach Wahl des AN.

Schutzmaterial nach Beendigung der Bauarbeiten abbauen. Material wieder in Eigentum des AN übernehmen und von der Baustelle entfernen.

Beschädigungen gehen zu Lasten des AN.
Menge: 10,000 Stck

#### Abschnitt 2.5 Abwasserentsorgung

**2.5.10 Versorgungsleitung sichern - SW Freigefälleleitung**
Aufhängung und Sichern von kreuzenden bzw. parallel zum Ar- beitsbereich verlaufenden Versorgungsleitungen in der Weise, dass ein störungsfreier Betrieb der Versorgungssysteme ge- währleistet ist.

In diese Pos. ist einzurechnen:
1.)  Das Freilegen und sichern durch Aufhängen, Abfangen oder Einbau einer Unterlage.
2.)  Das Verlegen in die ursprüngliche Lagen, einschl. Lieferung und Einbau von Bettungssand, Trassenband.

Die Erdarbeiten sind soweit erforderlich im Bereich der Bäume und Wurzelwerk von Hand durchzuführen.

Es sind folgende Versorgungsleitungen zu sichern:
SW- Freigefälleleitung bis DN 300
Menge: 50,000 m

**2.5.20 Versorgungsleitung sichern - RW Freigefälleleitung**
Aufhängung und Sichern von kreuzenden bzw. parallel zum Ar- beitsbereich verlaufenden Versorgungsleitungen in der Weise, dass ein störungsfreier Betrieb der Versorgungssysteme ge- währleistet ist.

In diese Pos. ist einzurechnen:
1.)  Das Freilegen und sichern durch Aufhängen, Abfangen oder Einbau einer Unterlage.
2.)  Das Verlegen in die ursprüngliche Lagen, einschl. Lieferung und Einbau von Bettungssand, Trassenband.

Die Erdarbeiten sind soweit erforderlich im Bereich der Bäume und Wurzelwerk von Hand durchzuführen.

Es sind folgende Versorgungsleitungen zu sichern:
RW- Freigefälleleitung bis DN 600
Menge: 50,000 m

**2.5.30 Kontrollschacht sichern**
vorh. Kontrollschacht DN 400 - DN 1500 während der Baumaß- nahme einschl. Gründung gemäß Baufreiheiterfordernis sich- ern. Einschl. aller erforderlichen Nebenarbeiten.

Ausführungen: nach Wahl des AN.

Schutzmaterial nach Beendigung der Bauarbeiten abbauen. Material wieder in Eigentum des AN übernehmen und von der Baustelle entfernen.

Beschädigungen gehen zu Lasten des AN.
Menge: 4,000 Stck

#### Abschnitt 2.6 Gasversorgung

**2.6.10 Versorgungsleitung sichern - Gas**
Aufhängung und Sichern von kreuzenden bzw. parallel zum Ar- beitsbereich verlaufenden Versorgungsleitungen in der Weise, dass ein störungsfreier Betrieb der Versorgungssysteme ge- währleistet ist.

In diese Pos. ist einzurechnen:
1.)  Das Freilegen und sichern durch Aufhängen, Abfangen oder Einbau einer Unterlage.
2.)  Das Verlegen in die ursprüngliche Lagen, einschl. Lieferung und Einbau von Bettungssand, Trassenband.

Die Erdarbeiten sind soweit erforderlich im Bereich der Bäume und Wurzelwerk von Hand durchzuführen.

Es sind folgende Versorgungsleitungen zu sichern:
Gasversorgungsleitung
Menge: 225,000 m

**2.6.20 vorh. Gasschieber / -schacht sichern**
vorh. Gasschieber während der Baumaßnahme einschl. Grün- dung gemäß  Baufreiheiterfordernis sichern. Einschl. aller er- forderlichen Nebenarbeiten.

Ausführungen: nach Wahl des AN.

Schutzmaterial nach Beendigung der Bauarbeiten abbauen. Material wieder in Eigentum des AN übernehmen und von der Baustelle entfernen.

Beschädigungen gehen zu Lasten des AN.
Menge: 2,000 Stck

#### Abschnitt 2.7 Wärmeversorgung

**2.7.10 Versorgungsleitung sichern - Fernwärme**
Aufhängung und Sichern von kreuzenden bzw. parallel zum Ar- beitsbereich verlaufenden Versorgungsleitungen in der Weise, dass ein störungsfreier Betrieb der Versorgungssysteme ge- währleistet ist.

In diese Pos. ist einzurechnen:
1.)  Das Freilegen und sichern durch Aufhängen, Abfangen oder Einbau einer Unterlage.
2.)  Das Verlegen in die ursprüngliche Lagen, einschl. Lieferung und Einbau von Bettungssand, Trassenband.

Die Erdarbeiten sind soweit erforderlich im Bereich der Bäume und Wurzelwerk von Hand durchzuführen.

Es sind folgende Versorgungsleitungen zu sichern:
Fernwärmeversorgungsleitung
Menge: 50,000 m
